# Schlosser
Angebotsaufforderung (GAEB 90, DA83)
Währung: EUR

## Schlosser
Datum: 11.06.24

### Bereich 1 Schlosserarbeiten

#### Abschnitt 1.1 Rauchschutztür

**1.1.10 Rauchschutz-S200-CE 1450 mm x 2300 mm**
Türelement
~1450 mm x 2300 mm

Rauchschutz-S200-CE 1450 mm x 2300 mm
System: Schüco AD UP 75 Standard, Gll.: anstoßend

Fluchttürfunktion:
In Öffnungsrichtung (von Innen nach Außen)
Gangflügel: Notausgang EN 179
Uw-Wert: 1,6 W/(m2K)

Türbeschreibung:
Tür 1-flügelig nach innen öffnend DIN R/L

Oberflächen:
Profile: RAL nach Wahl

Verglasung:
1 x 2x6mm Hero-Plus S 1.1_TIF_6/6VSG Ug=1,1 W/(m2K)
Hero-Plus S TIF 2-fach
Neutral Super 6/6 VSG TIF

Profilansichten (außen)
Rahmen: 507720 (44 mm)
Türflügel: 507320 (119 mm)
Aufdopplung: 481150 (44 mm)

Türbeschlagpakete:
Schüco 279618

Türbeschläge:
1 x 50012105 Hafi Türdrücker 255/788/9/FS Edelstahl
3 x 240918 Falleneinlaufteil 75
1 x 279622 Schließplatte set rs
1 x 023180171426 Sicherheits-Rosette 7mm Edelstahl V2A
matt
gebürstet
1 x 50010754 Hafi-782-PZ-Rosette oval Edelstahl
1 x 50010596 Türknopf fest vernietet 286/788/FS
Edelstahl
1 x 025655 Gleitschiene TS 5000 L silberfarbig
1 x 027351 TS 5000 L silberfarbig
4 x 279540 Aufsatztürband 3tlg 22/66 Silber
1 x 279618 sh-Schloss 1flg ap-e39,3
1 x 124683 Montageplatte für Gleitschiene BG TS 5000N
silberfarbig
1 x 049185 Montageplatte TS 5000/4000 silberfarbig

Bodenabschluss:
Nullniveau auswärts öffnend

Montage:
Montage mit Abdichtung zum Baukörper, inkl. Demontage
und
Entsorgung der vorh. Türelemente und Demontage und
Entsorgung der vorh., in den Boden eingelassenen
Anschlagschiene. Es ist nicht auszuschließen, dass es
bei der Demontage zu Beschädigungen am Boden kommen
kann.
Menge: 8,000 Stck

USt %: 19,00
